# PUTZ- UND STUCKARBEITEN
Angebotsaufforderung (GAEB 90, DA83)
Eröffnung: 07.11.18 10:00
Ende der Zuschlagsfrist: 07.12.18
Währung: EUR
Auftraggeber: Seelsorgeeinheit Bad Schönborn- Kronau, Pfarrer Wolfgang Kes

## PUTZ- UND STUCKARBEITEN
Datum: 31.10.18

*Hinweis*
Bauvorhaben:
Kindergarten St. Franziskus
Stefanienstraße 7, Flst.Nr. 268/6
76709 Kronau

Bauherr:
Seelsorgeeinheit Bad Schönborn- Kronau
Pfarrer Wolfgang Kesenheimer
Kirrlacher Straße 4, 76709 Kronau

Die Seelsorgeeinheit Bad Schönborn- Kronau plant den
Abbruch des vorhandenen Kindergartens und den Neubau
eines 5- gruppigen Kindergartens an gleicher Stelle.
Der Neubau wird als 3- geschossiger Massivbau mit einem
 Dachgeschoss als Holzrahmenbau errichtet.
An der Südgrenze wird der Neubau als Grenzbebeuung
errichtet.

Zugang / Zufahrt:
Die Zufahrt erfolgt über die Stefanienstraße.

*Hinweis*
1.0 Umgebung:
Auf dem umgebenden Parkgelände außerhalb des
Baustellengeländes ist das Befahren, Parken von
Fahrzeugen sowie Lagern von Material untersagt (auch
kurzfristig). Schäden an Grünanlage, Bäumen etc. gehen
zu Lasten des Verursachers.
Einschränkungen:
Der Betrieb des angrenzenden Kindergartens in der
Neustraße läuft während der Dauer der Bauarbeiten
weiter. Lager- und Arbeitsflächen können nur in dem auf
 dem Baustelleneinrichtungsplan dargestellten Umfang in
 Anspruch genommen werden. Die Arbeiten haben
unter Rücksichtnahme auf den Betrieb des benachbarten
Kindergartens sowie der Anwohner stattzufinden. Es
dürfen nur hochschallgedämmte Maschinen verwendet
werden. Die Sicherung der Baustelle muss den besonderen
 Anforderungen an den Kindergartenbetrieb
entsprechen bzw. die Anwesenheit von Kindern
berücksichtigen.
Baumschutz:
Die Sträucher und Bäume in der angrenzenden Grünanlage
sind zu schützen, insbesondere das Wurzelwerk der
Bäume.
Sämtliche Arbeiten haben in Absprache mit der
Bauleitung zu erfolgen.

2.0 Witterungsschutz / Schutz Bausubstanz
Der Schutz der eigenen Bauleistung sowie des
bestehenden Gebäudes vor Regen und sonstigen
Witterungseinflüssen ist jederzeit zu gewährleisten und
 in die Einheitspreise der Positionen einzurechnen,
sofern nachfolgend keine gesonderten Positionen dafür
ausgewiesen wurden.
Gleiches gilt für den Schutz der vorhandenen
Bausubstanz, die bei sämtlichen Arbeiten dauerhaft vor
Beschädigungen zu schützen ist. (z.B. Abdecken und
Abkleben von Fensterbrüstungen, Fensterrahmen,
Bodenbelägen etc.)

3.0 Bauleitung AN
Vom AN ist ein verantwortlicher Bauleiter / Vorarbeiter
 zu benennen, der der deutschen Sprache mächtig ist.
Dieser ist mit einem Notfall - Handy auszurüsten, um
bei Notfällen jederzeit erreichbar zu sein.

4.0 Entsorgung von Abfällen / Abbruchmaterial
Wird in den nachfolgenden Positionen Entsorgung
gefordert bedeutet dies, dass das betreffende Material
in das Eigentum des AN übergeht. Das Material ist vom
AN selbständig und auf eigene Kosten nach Sorten
getrennt zu entsorgen und unverzüglich von der
Baustelle zu entfernen.
Anfallender Bauschutt, Verpackungsmaterialien etc. sind
 vom AN selbständig und auf eigene Kosten nach Sorten
getrennt zu entsorgen.
Auf Verlangen ist ein Nachweis über die ordnungsgemäße
und fachgerechte Entsorgung vorzulegen. (Wiegescheine +
 Belege Deponierung)

5.0 Arbeitsablauf:
Die Arbeiten haben in Abstimmung mit den anderen am Bau
 beschäftigten Gewerken zu erfolgen. Die Leistungen
sind in zeitlichen Abschnitten zu erbringen.

6.0 Materialtransport
Sofern keine gesonderten Positionen ausgewiesen sind,
ist der An- bzw. Abtransport sämtlicher Baustoffe von
und bis zur jeweiligen Verwendungsstelle bzw. zum
Lagerplatz Sache des AN und in die Einheitspreise
einzurechnen. Eventuelle Mitbenutzung von Kränen
 oder Fördergeräten anderer Auftragnehmer ist mit
diesen direkt zu klären und zu verrechnen.

7.0 Abrechnung:
Abschlags- und Schlußrechnungen werden nur zusammen mit
 einem prüfbaren Aufmaß freigegeben. Das Aufmaß ist mit
 den  Positionsnummern des Leistungsverzeichnisses
versehen zu ordnen. Die Abrechnung erfolgt nach
Planaufmaß. Auf Verlangen sind
Aufmaßpläne/Skizzen mit nachvollziehbaren Darstellungen
 der Leistung sowie den Maßen versehen zusammen mit der
 Rechnung einzureichen.  In jeder Rechnung sind Wert
und Umfang aller bisher erbrachten Leistungen
aufzuführen. Bereits geleistete
Abschlagszahlungen sind am Schluß der Rechnungen
einzeln aufzuführen und abzuziehen.

Für nachträglich nicht überprüfbare Leistungen ist vor
Ausführung bzw. Verhinderung der Prüfbarkeit ein
gemeinsames Aufmaß zu beantragen.

Abrechnungseinheiten: (Mengeneinheiten nach GAEB -
Richtlinien)

d = Tag  h = Stunden
Mt = Monat  psch = pauschal
St = Stück  Wo = Woche
md = Meter x Tage
m2Wo = Quadratmeter x Wochen
Std = Stück x Tage

Es wird empfohlen, vor Angebotsabgabe die örtlichen
Gegebenheiten zu besichtigen.

8.0 Baustelleneinrichtung
Sofern keine gesonderten Positionen vorgesehen sind,
ist das Einrichten, Vorhalten und Räumen der
Baustelleneinrichtung für sämtliche Positionen des
Leistungsverzeichnisses in die Einheitspreise der
Positionen einzurechnen. Ebenso das Einholen amtlicher
Genehmigungen, Beantragung von Straßensperren etc.
Evtl. anfallende Genehmigungsgebühren sind dem AG ohne
jegliche Aufschläge zu berechnen.

Geräte, Werkzeuge, Gerüste und Hebezeuge sowie sonstige
 Betriebsmittel, die zur vertragsgemäßen Durchführung
der Bauleistungen erforderlich sind, auf die Baustelle
bringen, bereitstellen und betriebsfertig aufstellen
einschl. der dafür notwendigen
Arbeiten.

9.0 Bieterangaben Hersteller / Fabrikat
Sind in den Positionstexten Produkte mit Angaben zum
Hersteller ausgeschrieben, hat der  Bieter  die
Möglichkeit, gleichwertige Produkte anzubieten. Diese
sind in der entsprechenden Position auszuweisen.
Nachweis der Gleichwertigkeit siehe KEVM. In den
jeweiligen Einzelpositionen ist die angebotene Leistung
 mit Fabrikat und Typ anzugeben. Sofern systembedingt
Produkte aufeinander abgestimmt sein müssen, ist dies
auch bei als gleichwertig angebotenen Produkten zu
gewährleisten.

Beispiel:

Ausgeschriebenes Fabrikat:

Hersteller:  Müller
Typ:  ABC

Angebotenes Fabrikat:

Hersteller:  Schmidt
Typ:  XYZ

*Hinweis*
Verwendete Leistungsbereiche: (VOB Teil C)

DIN 18299 Allgemeine Regelungen für Bauarbeiten jeder
Art
DIN 18350 Putz- und Stuckarbeiten

Plananlagen:

WP Untergeschoss
WP Erdgeschoss
WP Obergeschoss
WP Dachgeschoss
Schnit A- A

### 01 Innenputz Der Innenputz ist bis auf die Oberkante Rohdecke zu führen!

**01.10 Fenster mit Folien abkleben**
Abkleben von Fenstern einschl. Rahmen und
Keramikfassade mit Folien und geeigneten Klebebändern
gegen Verschmutzung. Stöße verkleben. Einschl.
entfernen und entsorgen der Folien.
Menge: 310,000 m2

**01.20 Schalölrückstände entfernen**
Evtl. vorhandene Schalölrückstände mit speziellen
Schalölentferner entfernen. Schalölentferner durch
Sprühen oder mit der Bürste auftragen. Hartnäckige
Rückstände mit einer harten Nylonbürste bearbeiten.
Nach ca. 5-10 Minuten Einwirkzeit mit
Heiswasserhochdruckverfahren gründlich abwaschen.
Schmutzwasser und abgelöste Schalöle entsprechend den
örtlichen Bestimmungen auffangen und fachgerecht
entsorgen. Evtl. vorhandenen Waschschleier nach dem
Trocknen gründlich abkehren. Benetzungsprobe auf
der trockenen und gereinigten Fläche durch
aufgesprühtes Wasser durchführen: es darf keine
Wasserabweisung durch Trennmittelrückstände mehr zu
erkennen sein.
Menge: 440,000 m2

**01.30 Haftbrücke auf Beton**
Herstellen einer Haftbrücke für Gipsputze, quarzgefüllt
 in Innenräumen auf Beton und dichten nicht saugenden
Untergründen auf Wand und Decke.
Untergrund Beton (WU- Beton)
Menge: 440,000 m2

**01.40 Grundierung**
Herstellen einer Grundierung für Gipsputze, auf stark
bzw. ungleich saugenden Untergründen auf Wand und
Decke.
Untergrund KS- Mauerwerk
Menge: 2250,000 m2

**01.50 Edelstahl-Putzträger**
Liefern und anbringen von Edelstahl-Putzträger aus
Rippenstreckmetall, in Einzelflächen, über stumpfen
Mauerstößen, Deckenabmauerungen, Rollladenkästen und
sonstigen Rohbaumaterialwechseln. Mit Überlappung im
Stoßbereich/auf benachbarte Bauteile von mind.
10 cm bzw. nach Herstellervorschrift fach- und
sachgerecht anbringen.
Menge: 50,000 m2

**01.60 Armierungsgewebe**
Liefern und Einlegen von alkalibeständigem
Armierungsgewebein die nasse Putzschicht an
Einzelflächen. An besonders rissgefährdeten Bereichen
wie z. B. Untergrundmaterialwechseln, stumpfen
Mauerstößen, -schlitzen, -rissen, Rollladenkästen,
Dämmplatten an
Öffnungsecken diagonal (ca. 50 x 30 cm) etc. Ausführung
 an Teilflächen nach Anordnung
Menge: 350,000 m2

**01.70 Putzabschlussprofil**
Anbringen des unteren Abschlusses des Putzaufbaues mit
Hilfe eines Putzabschlussprofils auf den vorbereiteten
Untergrund mit Ansetzmörtel lot- und fluchtrecht
befestigen.
Gesamtputzdicke: 15 mm
Material Putzabschlussprofil Aluminium blank
Menge: 25,000 m

**01.80 APU- Leiste**
Herstellen eines Putzanschlusses mit Anschlussleiste
aus Hart-PVC an Fenstern und Türen zur Ausbildung eines
 dichten und UV-beständigen Anschlusses.
Hart-PVC-Leiste, selbstklebend, mit zusätzlichem
Klebestreifen zur Aufnahme der Abdeckfolie.

Fabrikat: '..........'

( ) Anputzleiste 6 mm

( ) Anputzleiste 9 mm

( ) Anputzleiste 15 mm
Menge: 280,000 m

**01.90 Abkleben Anschlüsse**
Abkleben von Anschlüssen der Oberputzlage an
Abdeckleisten, Fenster etc.
Kleber rückstandsfrei entfernbar!
Menge: 500,000 m

**01.100 Eckschutzschiene**
Herstellen einer Kante mittels eines Eckwinkels an
Außenecken und Kanten von Mauerwerksöffnungen .Mit
Ansetzmörtel auf den vorbereiteten Untergrund lot- und
fluchtrecht befestigen.
Gesamtputzdicke: 15 mm
Material Kantenprofile Aluminium blank
Menge: 350,000 m

**01.110 Kalk-Zementmaschinenputz, Unterputzlage**
Wandputz als Kalk-Zementmaschinenputz, zweilagig,
Mörtelgruppe DIN EN 998-1: GP, CS II, W 1 (DIN 18550: P
 II), für Innen- und Feuchträume, Gesamtdicke ca. 15
mm, auf Massivwandflächen. Zeitgerechtes Aufrauhen der
Unterputzlage,
Die Oberputzlage wird nach Montage der bauseitigen
Wandverkleidungen oberhalb der Verkleidungen
aufgebracht.
Menge: 500,000 m2

**01.120 Kalk-Zementmaschinenputz, Oberputzlage**
Wandputz als Kalk-Zementmaschinenputz, Mörtelgruppe DIN
 EN 998-1: GP, CS II, W 1 (DIN 18550: P II), für Innen-
 und Feuchträume, Gesamtdicke ca. 15 mm, auf
Massivwandflächen.
Aufbringen und Abfilzen der Oberputzlage.
Oberflächengüte nach Merkblatt 3 "Putzoberflächen im
Innenbereich": Q 2
Menge: 400,000 m2

**01.130 Laibungen 20 cm**
Verputzen der Laibungen von Öffnungen, wie vor
beschrieben mit entsprechendem Material einschl.
Einputzen von Fenstern, Türen u. Ä.
Leibungstiefe: 20cm
zweilagig
Menge: 20,000 m

**01.140 Stürze 20 cm**
Verputzen der Laibungen von Öffnungen, wie vor
beschrieben mit entsprechendem Material einschl.
Einputzen von Fenstern, Türen u. Ä.
Leibungstiefe: 20cm
zweilagig
Menge: 32,000 m

**01.150 Kalk- Zementputz Fliesen**
Kalkzementputz als Untergrund für Fliesenverklebung,
einschließlich liefern und versetzen von nichtrostenden
 Schnellputzschienen (VA) zur Herstellung von lot - und
 fluchtrechten Untergründen.
Putzhöhe bis 3,50 m
Dicke 15 - 20 mm
Menge: 380,000 m2

**01.160 Laibungen 20 cm**
Verputzen der Laibungen von Öffnungen, wie vor
beschrieben mit entsprechendem Material einschl.
Einputzen von Fenstern, Türen u. Ä.
Leibungstiefe: 20cm
Menge: 15,000 m

**01.170 Stürze 20 cm**
Verputzen der Laibungen von Öffnungen, wie vor
beschrieben mit entsprechendem Material einschl.
Einputzen von Fenstern, Türen u. Ä.
Leibungstiefe: 20cm
Menge: 20,000 m

**01.180 Wandputz Gipshaftputz gefilzt**
Wandputz Gipshaftputz, Mörtelgruppe DIN EN 13279-1 (DIN
 18550: P IV), Putzdicke 15 mm, auf Massivwänden,
Oberflächengüte nach Merkblatt 3 "Putzoberflächen im
Innenbereich": abgefilzt, Oberflächengüte Q 2
Menge: 1350,000 m2

**01.190 Laibungen 20 cm**
Verputzen der Laibungen von Öffnungen, wie vor
beschrieben mit entsprechendem Material einschl.
Einputzen von Fenstern, Türen u. Ä.
Leibungstiefe: 20 cm
Menge: 60,000 m

**01.200 Stürze 20 cm**
Verputzen der Laibungen von Öffnungen, wie vor
beschrieben mit entsprechendem Material einschl.
Einputzen von Fenstern, Türen u. Ä.
Leibungstiefe: 20cm
Menge: 80,000 m

**01.210 Unterzüge**
Verputzen von Unterzügen, wie vor beschrieben mit
entsprechendem Material, dreiseitig, Abwicklung ca.
1,00 m
Menge: 55,000 m2

**01.220 Bestich zur Herstellung der Luftdichtheit**
bei Mauerwerkswänden vor den Installationsarbeiten, als
 Gipshaftputz.
In später nicht mehr zugänglichen Bereichen einlagiger
Putzauftrag. Oberfläche ohne Anforderung
Menge: 20,000 m2

### 02 Arbeiten auf Nachweis

*Hinweis*
Nachfolgend sind die Stundenverrechnungssätze
anzubieten.
Die angegebene Zahl von Stunden ist unverbindlich,
VOB/B (AVB) § 2 Nr. 3 gilt nicht.
Bezahlt werden nur die auf Anordnung des AG tatsächlich
 geleisteten Stunden.

**02.230 Facharbeiter**
Menge: 20,000 h

**02.240 Helfer**
Menge: 10,000 h

USt %: 18,93
